# 2-03 KÖSTER NB 1 grau, KÖSTER Polysil TG 500 (Kapillarfeuchtigkeit)
Leistungsbeschreibung (GAEB DA XML 3.2, DA81)
Projekt: 2-03 KÖSTER NB 1 grau, KÖSTER Polysil TG 500 (Kapillarfeucht
Währung: EUR
Erstellt mit: B2Bau, B2Bau v7.12 (0924-0407), 14.11.2018

## KÖSTER NB 1 grau, u. KÖSTER Polysil TG 500 (Kapillarfeuchtigkeit)
Kellerinnenabdichtungen
Kombinationsabdichtung mit zementgebundener Dichtungsschlämme KÖSTER NB 1 grau und vorheriger Untergrundverfestigung und Salzbehandlung durch KÖSTER Polysil TG 500 (Wandabdichtung gegen Kapillarfeuchtigkeit)

Vorbemerkung

Dieses Musterleistungsverzeichnis erhebt keinen Anspruch auf Vollständigkeit. Bei der Kostenkalkulation hat der Verwender des Musterleistungsverzeichnisses objektbezogene Gegebenheiten und ggf. nicht aufgeführte Nebenarbeiten zu berücksichtigen. Haftungsansprüche gegenüber dem Verfasser oder dem Hersteller bestehen nicht und können nicht geltend gemacht werden.

Bezugsquelle und technische Beratung unter:
KÖSTER BAUCHEMIE AG, Dieselstrasse 1-10, 26607 Aurich, Tel.: 04941 / 9709-0, Fax: 04941 / 9709-40, E-Mail: support@koester.eu

Folgende Technische Merkblätter sind zu beachten:
KÖSTER Sperrmörtel WU Art.-Nr. W 534 025
KÖSTER SB-Haftemulsion Art.-Nr. W 710 005 / W 710 010 / W 710 030
KÖSTER NB 1 grau Art.-Nr. W 221 025
KÖSTER NB 1 Flex Art.-Nr. W 721 008
KÖSTER Wasserstop Art.-Nr. W 540 015
KÖSTER Polysil TG 500 Art.-Nr. M 111 001 / M 111 010
KÖSTER Silikonfarbe weiß Art.-Nr. P 260 010
KÖSTER Sperrmörtel Art.-Nr. W 530 025
KÖSTER Sperrmörtel-Fix quellfähig Art.-Nr. W 532 025
KÖSTER Sanierputz Spritzbewurf Art.-Nr. M 154 025
KÖSTER Sanierputz grau Art.-Nr. M 661 025
KÖSTER Sanierputz weiß Art.-Nr. M 662 025
KÖSTER Sanierputz weiß/schnell Art.-Nr. M 663 030
KÖSTER Sanierputz weiß/leicht  Art.-Nr. M 664 025
KÖSTER Sanierputz grau/leicht Art.-Nr. M 666 020
KÖSTER Feinputz Art.-Nr. M 655 025
KÖSTER Fugenspachtel FS-V Art.-Nr. J 231 004
KÖSTER FS Primer 2K Art.-Nr. J 139 200

## 2-03
Datum: 01.06.2018

### 1 Baustelleneinrichtung

**1.1 Vorhalten der Baustelleneinrichtung**
Einrichten der Baustelle und Vorhalten derselben
Einheit: psch

**1.2 Wasserversorgung**
Die Versorgung mit Wasser muss vor Ort gewährleistet sein.
Einheit: psch

**1.3 Stromversorgung**
Die Versorgung mit Strom muss vor Ort gewährleistet sein.
Einheit: psch

### 2 Untergrundvorbereitung

**2.1 Entfernen des Putzes**
Innenputz bis zur Höhe von _____ cm über OK Fußboden (mind. 80 cm oberhalb des höchsten Grundwasser- bzw. Feuchtigkeitsstandes) abstemmen, Untergrund von Mörtelresten und losen Teilen porentief reinigen und den Schutt abtransportieren.
Einheit: m²

**2.2 Fuge der alten Horizontalsperre ausstemmen**
*** Bedarfsposition ohne GB
Im Mauerwerk vorhandene Fuge mit alter, vorhandener Horizontalsperre (z. B. Bitumenbahn) ca. 3 - 4 cm tief ausstemmen, Fuge reinigen und Schutt abtransportieren.
Einheit: m

**2.3 Risse aufweiten**
*** Bedarfsposition ohne GB
Rissverlauf im Mauerwerk nach Entfernen des Putzes 3 - 4 cm tief und 3 - 4 cm breit ausstemmen.
Einheit: m

**2.4 Leichtes Wasserstrahlen**
*** Bedarfsposition ohne GB
Leichtes porentiefes reinigen der zu beschichtenden Wandflächen von haftungsmindernden Bestandteilen mit geeignetem Verfahren.
Einheit: m²

**2.5 Estrichstreifen entfernen**
*** Grundposition ZZ 1.0
*** Bedarfsposition ohne GB
Estrichstreifen, in erforderlicher Breite (ca. 20 - 30 cm), entlang der abzudichtenden Wandflächen bis auf den tragfähigen, konstruktiven Untergrund entfernen, die freigelegten Flächen porentief reinigen und den Schutt abtransportieren.
Einheit: m²

**2.6 Vollständige Estrichentfernung**
*** Wahlposition ZZ 1.1
Estrich und darunterliegenden Aufbau bis auf den tragfähigen Untergrund entfernen.
Einheit: m²

### 3 Fehlstellenausgleich

**3.1 Rautiefenausgleich > 5 mm mit KÖSTER Sperrmörtel und KÖSTER SB Haftemulsion**
*** Grundposition ZZ 2.0
*** Bedarfsposition ohne GB
Auszubessernde Flächen mit einer Rautiefe > 5 mm (z. B. Mörteltaschen, offene Stoß- und Lagerfugen oder Ausbrüche) mit KÖSTER Sperrmörtel, unter Zugabe von max. 30 % KÖSTER SB-Haftemulsion zum Zugabewasser, bündig schließen.

Verbrauch:
KÖSTER Sperrmörtel ca. 1,8 kg / l Hohlraum
KÖSTER SB-Haftemulsion  ca. 0,06 kg / l Hohlraum
Einheit: m²

**3.2 Rautiefenausgl.> 5 mit KÖSTER Sperrmörtel Fix quellfähig / KÖSTER SB-Haftemulsion**
*** Wahlposition ZZ 2.1
Auszubessernde Flächen mit einer Rautiefe > 5 mm (z. B. Mörteltaschen, offene Stoß- und Lagerfugen oder Ausbrüche) mit KÖSTER Sperrmörtel-Fix quellfähig, unter Zugabe von max. 30 % KÖSTER SB-Haftemulsion zum Zugabewasser, bündig schließen.

Verbrauch:
KÖSTER Sperrmörtel-Fix quellfähig ca. 1,8 kg / l Hohlraum
KÖSTER SB-Haftemulsion ca. 0,06 kg / l Hohlraum
Einheit: m²

**3.3 Rautiefenausgleich < 5 mm mit KÖSTER NB 1 grau und KÖSTER NB 1 Flex**
*** Grundposition ZZ 3.0
*** Bedarfsposition ohne GB
Auszubessernde Flächen mit einer Rautiefe < 5 mm oder bei rückseitiger Durchfeuchtung (z. B. Oberflächenprofilierungen, Unebenheiten oder kleine Ausbrüche etc.) mit KÖSTER NB 1 grau unter Zugabe von KÖSTER NB 1 Flex als Zugabeflüssigkeit per KÖSTER Quast für Schlämmen egalisieren.

Verbrauch:
KÖSTER NB 1 grau ca. 1,8 kg / l Hohlraum
KÖSTER NB 1 Flex ca. 0,6 kg / l Hohlraum
Einheit: m²

**3.4 Kratzspachtelung < 5mit KÖSTER Sperrmörtel WU**
*** Wahlposition ZZ 3.1
Auszubessernde Fläche mit einer Rautiefe < 5 mm (z. B. Oberflächenprofilierungen, Unebenheiten oder kleine Ausbrüche etc.)  mit  KÖSTER Sperrmörtel WU unter Zugabe von max. 20 % KÖSTER SB-Haftemulsion  zum Zugabewasser von 5,0 - 5,5 ltr  egalisieren. Das Anmischen erfolgt mit einem langsam laufenden Rührwerk ( ≥ 400 UpM)
Nach einer Kratzspachtelung entfällt eine nachfolgende Grundierung mit Polysil TG 500.

Verbrauch:
KÖSTER Sperrmörtel WU ca. 1,8 kg / l Hohlraum
KÖSTER SB-Haftemulsion ca. 0,06 kg / l Hohlraum
Einheit: m²

### 4 Dichtungskehle

**4.1 Herstellen einer Dichtungskehle mit KÖSTER Sperrmörtel**
*** Grundposition ZZ 4.0
Dichtungskehle aus KÖSTER Sperrmörtel unter Zugabe von max. 20 % KÖSTER SB-Haftemulsion zum Zugabewasser am Wand/Sohlenanschluss bzw. Sauberkeitsschicht/Sohle oder an Innenecken herstellen (ausgerundete Schenkellänge 4 - 6 cm). Vor Abdichtung der vertikalen Wandflächen ist eine mind. 24 stündige Trocknungszeit des Sperrmörtels erforderlich.

Verbrauch:
KÖSTER Sperrmörtel ca. 2,5 kg / m
KÖSTER SB-Haftemulsion ca. 0,08 kg / m
Einheit: m

**4.2 Herstellen einer Dichtungskehle aus KÖSTER Sperrmörtel-Fix quellfähig**
*** Wahlposition ZZ 4.1
Dichtungskehle aus KÖSTER Sperrmörtel-Fix quellfähig unter Zugabe von max. 20 % KÖSTER SB-Haftemulsion zum Zugabewasser am Wand/Sohlenanschluss bzw. Sauberkeitsschicht/Sohle oder an Innenecken herstellen (ausgerundete Schenkellänge  4 - 6 cm). Vor Abdichtung der vertikalen Wandflächen ist eine mind. einstündige Trocknungszeit des Sperrmörtels erforderlich.

Verbrauch:
KÖSTER Sperrmörtel-Fix quellfähig ca. 2,5 kg /m
KÖSTER SB-Haftemulsion ca. 0,08 kg / m
Einheit: m

**4.3 Herstellen einer Dichtungskehle mit KÖSTER Sperrmörtel WU**
*** Wahlposition ZZ 4.2
Dichtungskehle aus KÖSTER Sperrmörtel WU unter Zugabe von max. 20 % KÖSTER SB-Haftemulsion zum Zugabewasser auszurunden (ausgerundete Schenkellänge 4 - 6 cm). Vor Abdichtung der Flächen ist eine mind. 24 stündige Trocknungszeit des Sperrmörtel WU erforderlich.

Verbrauch:
KÖSTER Sperrmörtel WU ca. 2,5 kg / m
KÖSTER SB-Haftemulsion ca. 0,08 kg / m
Einheit: m

### 5 Grundierung

**5.1 Grundierung mit KÖSTER Polysil TG 500 bei mineralischem Untergrund und Porenbeton**
*** Grundposition ZZ 5.0
Mineralischen Untergrund (außer Gips) mit KÖSTER Polysil TG 500 grundieren. Unverdünnt bis zur vollständigen Sättigung in einem Arbeitsgang (bei Porenbeton in zwei Arbeitsgängen) im Sprühverfahren aufbringen.

Verbrauch:
KÖSTER Polysil TG 500  ca. 0,12 – 0,13 kg / m²
(bei Porenbeton ca. 0,20 – 0,25 kg / m²)
Einheit: m²

**5.2 Vornässen schwach saugender Untergründe mit Wasser**
*** Wahlposition ZZ 5.1
schwach oder schlecht saugende Untergründe mit Wasser vornässen.
Einheit: m²

### 6 Wandabdichtung

**6.1 Flächenabdichtung mit KÖSTER NB 1 grau und KÖSTER NB 1 Flex**
Abzudichtende Fläche mit KÖSTER NB 1 grau, unter Zugabe von KÖSTER NB 1 Flex als Zugabeflüssigkeit, in mind. zwei Anstrichen per KÖSTER Quast für Schlämmen abdichten.

Verbrauch:
gegen Bodenfeuchtigkeit / nichtst. Sickerw.
KÖSTER NB 1 grau ca. 2,0 kg / m²
KÖSTER NB 1 Flex ca. 0,64 kg / m²
gegen aufstauendes Sickerwasser
KÖSTER NB 1 grau ca. 3,0 kg / m²
KÖSTER NB 1 Flex ca. 1,0 kg / m²
gegen drückendes Wasser
KÖSTER NB 1 grau ca. 4,0 kg / m²
KÖSTER NB 1 Flex ca. 1,28 kg / m²
Einheit: m²

### 7 Nacharbeiten / Sanierung

**7.1 Starre Fugen mit KÖSTER Wasserstop oberflächenbündig verschließen**
*** Bedarfsposition ohne GB
Starre Fugen mit KÖSTER Wasserstop oberflächenbündig abdichten. Wasserstop mit 20 % Wasser zu Mörtel anmischen und innerhalb  2 Minuten in den Fugenbereich einbauen (bei Verarbeitung Handschuhe tragen).

Verbrauch:
KÖSTER Wasserstop ca. 2 kg / l Hohlraum
Einheit: Stk

**7.2 Elastische Fugenabdichtung bei senkrechten Fugen mit KÖSTER Fugenspachtel FS-V**
*** Bedarfsposition ohne GB
Dynamische Fugen nach Auftragen und Antrocknen desKÖSTER FS Primer 2K (leichte Klebkraft muss noch vorhanden sein) mit dem 2-komp., spachtelfähigen, standfesten KÖSTER Fugenspachtel FS-V, einer Fugenspachtelmasse auf Polysulfid-Basis, verspachteln. Vorab sind beide Komponenten bis zur Erreichung einer homogenen Konsistenz mind. 3 Minuten mittels langsam laufendem Rührwerk zu vermischen.

Verbrauch:
KÖSTER Fugenspachtel FS-V  ca. 1,6 kg / l Hohlraum / m
Einheit: m

**7.3 Estrichstreifen aus KÖSTER Sperrmörtel und KÖSTER SB-Haftemulsion**
*** Grundposition ZZ 6.0
*** Bedarfsposition ohne GB
Estrichstreifen mit KÖSTER Sperrmörtel unter Zugabe von 30 % KÖSTER SB Haftemulsion zum Zugabewasser, in entsprechender Schichtdicke, auf der zuvor abgedichteten Bodenfläche auf einer zweilagigen PE-Folienlage einbauen und glätten.

Verbrauch:
KÖSTER Sperrmörtel ca. 18 kg / cm Schichtdicke
KÖSTER SB Haftemulsion ca. 0,6 kg / cm Schichtdicke
Einheit: m²

**7.4 Estricheinbau aus KÖSTER Sperrmörtel und KÖSTER SB-Haftemulsion**
*** Wahlposition ZZ 6.1
Estrich, bestehend aus KÖSTER Sperrmörtel unter Zugabe von 30 % KÖSTER SB Haftemulsion zum Zugabewasser, Mindestschichtdicke 6 cm, auf der zuvor abgedichteten Bodenfläche auf einer zweilagigen PE-Folienlage einbauen und glätten. Der Einbau einer Estrichbewehrung ist empfehlenswert.

Verbrauch:
KÖSTER Sperrmörtel ca. 18 kg / cm Schichtdicke
KÖSTER SB Haftemulsion ca. 0,6 kg / cm Schichtdicke
Einheit: m²

### 8 Sanierputzarbeiten

**8.1 KÖSTER Sanierputz-Spritzbewurf**
*** Grundposition ZZ 7.0
Sanierputz Spritzbewurf
Zu verputzende Fläche direkt nach der Salzbehandlung mit einem 50 % deckenden, max. 5 mm dicken, Spritzbewurf versehen. Der Spritzbewurf wird erstellt aus KÖSTER Sanierputz Spritzbewurf.

Verbrauch:
KÖSTER Sanierputz  Spritzbewurf ca. 4-6 kg / m²
Einheit: m²

**8.2 KÖSTER Sanierputz Spritzbewurf und SB**
*** Wahlposition ZZ 7.1
Zu verputzende Fläche direkt nach der Salzbehandlung mit einem 50 % deckenden, max. 5 mm dicken, Spritzbewurf versehen. Der Spritzbewurf wird erstellt aus KÖSTER Sanierputz Spritzbewurf unter Zugabe von 10 % KÖSTER SB Haftemulsion zum Zugabewasser. Nach vollständiger Aushärtung (mind. 24 Stunden) mit KÖSTER Sanierputz Spritzbewurf  in einer Schichtdicke von 2 - 2,5 cm gem. Werksvorgaben verputzen.
Bei Mischuntergründen sollte zwei Mal ein Spritzbewurf aufgetragen werden.

Verbrauch:
KÖSTER Sanierputz  Spritzbewurf ca. 3 kg / m² mit
KÖSTER SB-Haftemulsion ca. 0,14 kg / m²
KÖSTER Sanierputz 2 weiß ca. 12 kg / cm / m²
Einheit: m²

**8.3 Auftragen KÖSTER Feinputz**
*** Bedarfsposition ohne GB
KÖSTER Feinputz zur Erstellung feiner, heller und geschlossener Oberflächen mit  Kelle oder Traufel 1 - 1,5 mm dick aufbringen und nach ca. 15 Minuten mittels Glättkelle glätten.
Der Auftrag des KÖSTER Feinputz erfolgt innerhalb 48 Stunden oder 28 Tage nach Sanierputzauftrag.

Verbrauch:
KÖSTER Sanierputz-Feinputz  ca. 1,7 kg / m²  je mm Schichtdicke
Einheit: m²

**8.4 Farbliche Gestaltung mit KÖSTER Silikonfarbe weiß**
*** Bedarfsposition ohne GB
Mit KÖSTER Sanierputzen oder KÖSTER Feinputz verputzte Flächen zwecks farbiger Gestaltung der Oberfläche mit KÖSTER Silikonfarbe weiß einstreichen.

Verbrauch:
KÖSTER Silikonfarbe weiß ca. 0,15 - 0,2 kg / m²
Einheit: m²
